# Leistungsbeschreibung (GAEB 90, DA81)
Währung: EUR

## Leistungsverzeichnis

### 07 Rauchtaster

*Hinweis*
-------------------------------------------------------
-------------------------------------------------------
----------------------- HINWEISE ----------------------
-------------------------------------------------------
-------------------------------------------------------
Bitte beachten Sie:
Eine Weitergabe des kompletten Verzeichnisses "LV-
Texte" oder einzelnen Ausschnitten ist gestattet,
sofern die Inhalte nicht geändert werden.

(c) 04/2008 firomatic

-------------------------------------------------------
-------------------------------------------------------
----------------------- HINWEISE ----------------------
-------------------------------------------------------
-------------------------------------------------------

**07.0001 Rauchtaster RT2/H**
Hauptbedienstelle mit LED-Anzeigen für Alarm und
Betriebsbereitschaft

- DIN-Ausführung
- im abschließbaren Kunststoff-Gehäuse oder
  im Alu-Druckgussgehäuse
- auswechselbare Einschlagscheibe

System: firomatic

(_) ABS
(_) Alu

(_) grau
(_) rot
(_) blau
(_) gelb
(_) orange

**07.0002 Rauchtaster RT3/H**
Hauptbedienstelle mit LED-Anzeigen für Alarm, Störung
und Betriebsbereitschaft

- DIN-Ausführung
- im abschließbaren Kunststoff-Gehäuse oder
  im Alu-Druckgussgehäuse
- auswechselbare Einschlagscheibe

System: firomatic

(_) ABS
(_) Alu

(_) grau
(_) rot
(_) blau
(_) gelb
(_) orange

**07.0003 Rauchtaster RT3A/H**
Hauptbedienstelle mit LED-Anzeigen für Alarm, Störung
und Betriebsbereitschaft und akkustischem Alarm

- DIN-Ausführung
- im abschließbaren Kunststoff-Gehäuse oder
  im Alu-Druckgussgehäuse
- auswechselbare Einschlagscheibe

System: firomatic

(_) ABS
(_) Alu

(_) grau
(_) rot
(_) blau
(_) gelb
(_) orange

**07.0004 Rauchtaster RT4/H**
Hauptbedienstelle mit LED-Anzeigen für Alarm, Störung,
Betriebsbereitschaft und Motorlaufanzeige

- DIN-Ausführung
- im abschließbaren Kunststoff-Gehäuse oder
  im Alu-Druckgussgehäuse
- auswechselbare Einschlagscheibe

System: firomatic

(_) ABS
(_) Alu

(_) grau
(_) rot
(_) blau
(_) gelb
(_) orange

**07.0005 Rauchtaster RT4A/H**
Hauptbedienstelle mit LED-Anzeigen für Alarm, Störung,
Betriebsbereitschaft und Motorlaufanzeige und
akkustischem Alarm

- DIN-Ausführung
- im abschließbaren Kunststoff-Gehäuse oder
  im Alu-Druckgussgehäuse
- auswechselbare Einschlagscheibe

System: firomatic

(_) ABS
(_) Alu

(_) grau
(_) rot
(_) blau
(_) gelb
(_) orange

**07.0006 Rauchtaster RT1/N**
Nebenbedienstelle mit LED-Anzeigen für Alarm

- DIN-Ausführung
- im abschließbaren Kunststoff-Gehäuse oder
  im Alu-Druckgussgehäuse
- auswechselbare Einschlagscheibe

System: firomatic

(_) ABS
(_) Alu

(_) grau
(_) rot
(_) blau
(_) gelb
(_) orange

**07.0007 Rauchtaster RT1A/N**
Nebenbedienstelle mit LED-Anzeigen für Alarm und
akkustischem Alarm

- DIN-Ausführung
- im abschließbaren Kunststoff-Gehäuse oder
  im Alu-Druckgussgehäuse
- auswechselbare Einschlagscheibe

System: firomatic

(_) ABS
(_) Alu

(_) grau
(_) rot
(_) blau
(_) gelb
(_) orange

USt %: 19,00
